# Neuweselstr.24, Essen
Angebotsaufforderung (GAEB 90, DA83)
Währung: EUR

## Außenanstrich
Datum: 26.06.24

### Bereich 1 Außenanstrich

#### Abschnitt 1.1 Gerüstarbeiten

**1.1.10 Einrüstung Vorderfront Laubengänge**
Einrüstung Vorderfront Laubengänge
für Sanierungsarbeiten

Stahlrohrrahmengerüst der Lastenklasse 3, 2,0 KN/m²,
Breitenklasse W06 aufbauen, vorhalten und abbauen,
einschl. innenliegenden Leitergang nach DIN 4420
Teil 1 / DIN EN 12811- 1. Grundstandzeit der Gerüste:
12 Wochen mietfrei
Menge: 330,000 m2

**1.1.20 Verlängerung der Vorhaltung**
*** Bedarfsposition ohne GB
Verlängerung der Vorhaltung für jede weitere
angefragte Woche über die Grundzeit der Pos
1.1.10 hinaus.
Menge: 1,000 Wo

**1.1.30 Innenliegender Rückenschutz**
*** Bedarfsposition ohne GB
Innenliegender Rückenschutz erstellen,
vorhalten und abbauen nach DIN EN 121811-
Grundstandzeit des Rückenschutzes: Vorhaltezeit:
gesamte Bauzeit
Menge: 1,000 lfdm

**1.1.40 Außenliegender Gerüsttreppenturm**
Außenliegender Gerüsttreppenturm nach
DIN EN 12811-1 "Arbeitsgerüste", als Aufstieg
zum erreichen hochgelegener Arbeitsplätze
zugelassen für eine Belastung von 2KN/m²,
freistehend, am Gebäude verankert, einschl.
Außen-und Innengeländer mit entsprechenden
Halterungen, montieren, vorhalten und demontieren.
Grundstandzeit des Treppenturmes: 12 Wochen mietfrei
Menge: 23,000 stgm

**1.1.50 Verlängerung der Vorhaltung**
*** Bedarfsposition ohne GB
Verlängerung der Vorhaltung für jede weitere
angef. Woche über die Grundstandzeit der
Pos. 1.1.40 hinaus
Menge: 1,000 stgm

#### Abschnitt 1.2 Bustelleneinrichtung

**1.2.10 Einrichten der Baustelle**
Einrichten der Baustelle inkl. An- und
Abfahrt aller zur Durchführung der Bauleistung
notwendigen Maschinen und Materialien.
Menge: 1,000 Stck

**1.2.20 Baustromanschluss**
Baustromanschluss

Beautragung eines Elektrofachbetriebes zur
Herstellung, Vorhaltung und Demontage eines
für die einzusetzenden Maschinen geeigneten
Stromanschluss incl. Verbrauchsmessung.
Menge: 1,000 PSCH

**1.2.30 WC Kabine aufstellen**
WC-Kabine für die Nutzung aller am Bau
beteiligten Firmen, auch über die eigenen
Nutzungsdauer hinaus, liefern, ausstellen,
vorhalten und nach Abschluss aller Arbeiten
abtransportieren.

Fabrikat: Dixie o.ä.
Aufsttellplatz: Im angrenzenden Straßenland,
die Gebühren für die Sondernutzung sind mit
dem Einheitspreis vergütet.
Reinigung: mindestens einmal pro Woche
Menge: 1,000 Stck

#### Abschnitt 1.3 Logiadecken

**1.3.10 Balkondecken und Stirnseiten reinigen**
Balkondecken und Stirnseiten mit Hochdruck reinigen
ohne Zusatz von chemischen Mitteln
Menge: 190,000 m2

**1.3.20 Abplatzenden Anstrich abkratzen**
Balkondecken bis ca. 50% der Fläche
abplatzenden Anstrich abkratzen und mit
Fassadenspachtel glätten.
Menge: 190,000 m2

**1.3.30 Sanierung der vorhandenen Betonschäden**
Sanierung der vorhandenen Betonschäden
an Decken und Stirnseiten außen, z.B. mit
Disbocret PCC-System 500, Hersteller Caparol o.
glw. Art:

a) Freilegen der Bewehrungseisen / Beseitigung d.
schadhaften Betons
b) Entrosten des Bewehrungseisen
c) Korrosionsschutz u. grundieren der Eisen
(z.B. Disbocrebt 502 Protect plus, 2x)
d) Haftbrücke (z.B. Disbocret 502 Protect plus)
auftragen
e) Reprofilierung m. Betonmörtel die Ausbruchsstellen
schließen (z.B. Disbocret 504 Feinmörtel)
f) Spachteln der Betonflächen (z.B. Disbocret 505
Feinspachtel), 2 - 5 mm Schichtdicke, Poren und Lunker
sind zu spachteln
Menge: 190,000 m2

**1.3.40 Balkondecken und Stirnseiten grundieren**
Balkondecken und Stirnseiten mit Putzgrund
grundieren. Fassadenfläche mit pigmentierten
Putzgrund/Haftgrund grundieren.
Menge: 190,000 m2

**1.3.50 Tropkantenprofil aus Glasgewebewinkel**
Tropkantenprofil aus Glasgewebewinkel
mit Kunststoff Innenwinkel zur Ausbildung
von Tropfkanten in Armierungsmasse
anbringen.

Länge: 2500 mm
Schenkellänge: 130 x 130 mm
Menge: 102,000 lfdm

**1.3.60 Schutzanstrich**
Schutzanstrich mit Betonfarbe (z.B. Disbocret
515 Betonfarbe: weiß), Oberflächenschutz
Menge: 190,000 m2

#### Abschnitt 1.4 Anstrich Loggiawände

**1.4.10 Fensterflächen mit Fensterfolie abkleben**
Fensterflächen mit Fensterfolie abkleben und nach
Fertigstellung der Arbeiten entfernen
Menge: 78,000 m2

**1.4.20 Fensterbänke mit Folie abkleben**
Fensterbänke mit Folie abkleben und
nach Fertigstellung der Arbeiten entfernen.
Menge: 12,500 lfdm

**1.4.30 Fassade mit Hochdruck reinigen**
Fassadenfläche mit Hochdruck reinigen
ohne Zusatz von chemischen Mitteln
Menge: 358,000 m2

**1.4.40 Fassade mit Putzgrund grundieren**
Fassadenfläche mit pigmentierten Puztgrund/Haftgrund
grundieren.
Menge: 358,000 m2

**1.4.50 Egalisationsanstrich**
Egalisationsanstrich der verputzten Fassadenfläche
mit Thermosan beschichten

Egalisationsanstrich der verputzten Fassadenfläche mit
Fassadenfarbe auf Basis eines anorganisch- organisch
copolymeren Bindemittels mit Nano-Quarz-Gitter-
Technologie, hochwasserabweisend, hoch diffusionsfähig,
wasserverdünnbar.
Farbton: weiß
Erzeugnis: ThermoSan
Menge: 358,000 m2

**1.4.60 Farbtonzulage für Hellbezugswerte 70 bis 100**
Farbtonzulage für Hellbezugswerte 70 bis 100

Leistung wie in Pos. 1.4.50 beschrieben, jedoch
als Zulage für Hellbezugswerte von 70 bis 100.
Menge: 358,000 m2

**1.4.70 Farbtonzulage für Hellbezugswerte 40 bis 69**
*** Bedarfsposition ohne GB
Farbtonzulage für Hellbezugswerte 40 bis 69

Leistung wie in Pos. 1.4.50 beschrieben, jedoch
als Zulage für Hellbezugswerte von 40 bis 69.
Menge: 1,000 m2

**1.4.80 Farbtonzulage für Hellbezugswerte 39 bis 0**
*** Bedarfsposition ohne GB
Farbtonzulage für Hellbezugswerte 39 bis 0

Leistung wie in Pos. 1.4.50beschrieben, jedoch
als Zulage für Hellbezugswerte von 39 bis 0.
Menge: 1,000 m2

USt %: 19,00
